# Kreis Heinsberg_Kita Taubenkamp_Wassenberg
Angebotsaufforderung (GAEB 90, DA83)
DV-Nummer: 0
Währung: EUR
Auftraggeber: Kreis Heinsberg, Valkenburger Straße 45, 52525 Heinsberg,

## Trockenbau und Innentüren
Datum: 14.01.26

*Hinweis*
Der Kreis Heinsberg beabsichtigt in 41849 Wassenberg,
Am Taubenkamp, eine 6-Gruppen-Kindertagesstätte zu
errichten.

Baugrundstück
Das Baugrundstück wurde bisher als Ackerfläche genutzt
und liegt derzeit brach.

ACHTUNG: Im Erdreich des Grundstücks befindet sich ein
Baudenkmal. Genaue Angaben sind dem Bodengutachten zu
entnehmen.
Alle Eingriffe in den Boden sind vorab mit der
Bauleitung und Bodengutachter abzustimmen.

Gebäudeeckdaten:

Geschosse:  1.Geschoss mit Satteldach

Umbauter Raum: 7.450m³
Brutto-Grundflächen: 1.249m²
Netto-Grundfläche: 1.102m²

Bauart:

Gründung  Stahlbetonbodenplatte auf Kiespolster
Tragende Bauteile Stahlbetonstützen und Wände
  (aussteifend)
Decke  Stahlbetondecke als Scheibe
Satteldach  Holzkonstruktion, Stahlprofileindeckung
Flachdächer  Dämmung Abdichtung Gründach
Aussenwände  vorgefertigte Holzrahmenbauwände
Innenwände  Montagewände
Fassade:  Holzlamellen
Außenfenster  Kunststoffprofile
Außentüren  Aluminiumprofile

Energetischer Standard:

Effizienzhaus 40, Stand 2025

Nachhaltigkeitszertifizierungen

Es wird eine Ökobilanzierung nach Standard
"Qualitätssiegel Nachhaltiges Gebäude" QNG des Bundes
durchgeführt. Die hierfür benötigten Materialkennwerte
müssen vom Auftragnehmer bereitgestellt werden.

*Hinweis*
Baubeginn Trockenbau: 17.05.2026
Baufertigstellung: 18.02.2027

### Titel 01 Wände

*Hinweis*
Alle Anschlussfugen der Montagewände, Verkofferungen
Bekleidungen an angrenzende Bauteile wie Wände und
Deckenetc. mit Fugenspachtel und Trennstreifen gemäß
Herstellerangaben. Trennstreifen nach Verspachtelung
bündig abtrennen.
Keine Dichtstoffe und Versiegelungen.

Die Anschlussfugen sind in die Einheitspreise
einzurechnen.

#### Bereich 01.01 Montagewände

**01.01.1 GK-Montagewand; Metall-UK, 100mm, 2-lagig**
GK-Montagewand nach DIN 18183-1 mit
Metall-Unterkonstruktion nach DIN 18182-1.

Wanddicke  100mm
Profilbreite 50mm

Dämmung Mineralwolle

Beplankung Gipskartonplatten DIN 18180,
 Dicke 12.5 mm
 GKB
 2-lagig

Spachtelung Qualtitätsstufe Q3
Menge: 25,000 m²
Zuordnung: 342

**01.01.2 GK-Montagewand; Metall-UK, 125mm, 2-lagig**
GK-Montagewand nach DIN 18183-1 mit
Metall-Unterkonstruktion nach DIN 18182-1.

Wanddicke  125mm
Profilbreite 75mm

Dämmung Mineralwolle

Beplankung Gipskartonplatten DIN 18180,
 Dicke 12.5 mm
 GKB
 2-lagig

Spachtelung Qualtitätsstufe Q3
Menge: 285,000 m²
Zuordnung: 342

**01.01.3 GK-Montagewand; Metall-UK, 150mm, 2-lagig**
GK-Montagewand nach DIN 18183-1 mit
Metall-Unterkonstruktion nach DIN 18182-1.

Wanddicke  150mm
Profilbreite 100mm

Dämmung Mineralwolle

Beplankung Gipskartonplatten DIN 18180,
 Dicke 12.5 mm
 GKB
 2-lagig

Spachtelung Qualtitätsstufe Q3
Menge: 820,000 m²
Zuordnung: 342

**01.01.4 GK-Montagewand; Metall-UK, 150mm, EI30, 2-lagig**
GK-Montagewand nach DIN 18183-1 mit
Metall-Unterkonstruktion nach DIN 18182-1.

Wanddicke  150mm
Profilbreite 100mm

Dämmung Mineralwolle

Beplankung Gipskartonplatten DIN 18180,
 Dicke 12.5 mm
 GKB
 2-lagig

Spachtelung Qualtitätsstufe Q3

Brandschutzklasse EI30 (F30)
Menge: 95,000 m²
Zuordnung: 342

**01.01.5 GK-Montagewand; Metall-UK, 150mm, EI90, 2-lagig**
GK-Montagewand nach DIN 18183-1 mit
Metall-Unterkonstruktion nach DIN 18182-1.

Wanddicke  150mm
Profilbreite 100mm

Dämmung Mineralwolle

Beplankung Gipskartonplatten DIN 18180,
 Dicke 12.5 mm
 GKB
 2-lagig

Spachtelung Qualtitätsstufe Q3

Brandschutzklasse EI90 (F90)
Menge: 10,000 m²
Zuordnung: 342

**01.01.6 Beplankung OSB-Platte 18mm, Zulage, 1-lagig**
1. Lage OSB-3 Platte anstatt GKB. Als Verstärkung. Als
Zulage.

Beplankung OSB-3-Platte
Stärke  18mm
Menge: 45,000 m²
Zuordnung: 342

**01.01.7 Zulage zusätzliche GK-Lage, Beplankung**
Züsätzliche Beplankung der vorgenannten Montagewände
mit einer Lage GK-Platte.

Beplankung Gipskartonplatten DIN 18180,
 Dicke 12.5 mm
 GKB
 1-lagig
Menge: 20,000 m²
Zuordnung: 342

**01.01.8 GK-Feuchtraumplatten, Zulage**
Gipskarton-Feuchtraumplatten als Zulage zu
Standardplatten GKB.

Beplankung Gipskartonplatten DIN 18180,
 Dicke 12.5 mm
 GKBI, Feuchtraum
 2-lagig

Spachtelung Qualtitätsstufe Q2
Menge: 295,000 m²
Zuordnung: 342

**01.01.9 Türöffnung, bis 101 / 213,5,Montagewand, bis MW 150 mm**
Türöffnung in Gipskarton- bzw. Gipsfaserplatten-Mon
tagewand mit Türpfosten aus CW- bzw. UA-Ständer
profilen, inkl. aller erforderlichen Verstär
kungsprofile sowie Sturzprofil und Fußwinkel.

Bauöffnungsmaße 750/2000 bis 1010/2135 mm
Wanddicke 75 bis 150 mm
Menge: 55,000 Stk
Zuordnung: 342

**01.01.10 Öffnung, Montagewand, bis1,0 m²**
Öffnung in Gipskarton- bzw. Gipsfaserplatten-Monta
gewand, einschl. Verstärkungsprofile in den
Leibungen. Für Durchführungen der TGA-Gewerke.

Öffnungsgröße 0,5 bis 1,00 m²
Menge: 5,000 Stk
Zuordnung: 342

**01.01.11 Öffnung, Montagewand, bis0,5 m²**
Öffnung in Gipskarton- bzw. Gipsfaserplatten-Monta
gewand, einschl. Verstärkungsprofile in den
Leibungen. Für Durchführungen der TGA-Gewerke.

Öffnungsgröße 0,3bis 0,5 m²
Menge: 10,000 Stk
Zuordnung: 342

**01.01.12 Öffnung, Montagewand, bis0,5 m², EI30**
Öffnung in Gipskarton- bzw. Gipsfaserplatten-Monta
gewand, einschl. Verstärkungsprofile in den
Leibungen. Für Durchführungen der TGA-Gewerke.

Hier Durchführung in EI30 Wand. Einschließlich
Bekleidung der Leibungen für spätere Brandschotts.

Öffnungsgröße 0,3bis 0,5 m²
Menge: 10,000 Stk
Zuordnung: 342

**01.01.13 Eckausbildung Montagewand.**
Eckausbildung der Montagewand. Einschließlich
verstärkten Eckprofilen als Stoßschutz.
Menge: 18,000 m
Zuordnung: 342

**01.01.14 Anschlussprofil Massivbauteile**
Anschlussprofil an Massivbauteile. Flächenbündig mit
Schattenfuge.
Menge: 12,000 m
Zuordnung: 342

#### Bereich 01.02 Installationswände

**01.02.1 GK-Installationswand, Vorsatzschale**
GK-Vorsatzschale als Installationswand nach DIN 18183-1
mit Metall-Unterkonstruktion.Feuchtraum. Einschließlich
Anschlüsse an angrenzende Bauteile.

Einschließlich Integration der bauseits installierten
Montagebauteile für Sanitärobjekte in die
Vorsatzschale. Verstärkte Profile sind mit
einzurechnen.

Einschließlich Beplankung der Seiten mit GK-Platten und
Eckwinkel. Diese sind in den Einheitspreis
einzurechnen.

Wandhöhe raumhoch bis 3,5m

Wandabstand  bis 25cm

Beplankung Gipskartonplatten DIN 18180,
 Dicke 12.5 mm
 GKBI, Feuchtraum
 2-lagig

Spachtelung Qualtitätsstufe Q2
Menge: 25,000 m²
Zuordnung: 342

**01.02.2 GK-Installationswand;Vorsatzschale, Brüstung**
GK-Vorsatzschale als Installationswand nach DIN 18183-1
mit Metall-Unterkonstruktion. Feuchtraum.
Einschließlich Anschlüsse an angrenzende Bauteile.

Einschließlich Integration der bauseits installierten
Montagebauteile für Sanitärobjekte in die
Vorsatzschale. Verstärkte Profile sind mit
einzurechnen.

Einschließlich der oberen und gegebenenfalls seitlichen
Abdeckung der nicht raumhohen Vorsatzschale mit
GK-Platten und Eckwinkel. Diese sind in den
Einheitspreis einzurechnen.

Einbauort nach Plan

Wandhöhe Brüstungshöhe 120cm bis 150cm
 (bezogen auf Fertigfußboden)

Wandabstand  bis 25cm

Beplankung Gipskartonplatten DIN 18180,
 Dicke 12.5 mm
 GKBI, Feuchtraum
 2-lagig

Spachtelung Qualtitätsstufe Q2
Menge: 60,000 m²
Zuordnung: 342

**01.02.3 UA-Verstärkungsprofil Montagewand, 75/40/2**
Zusätzliche Vestärkungsprofile UA-Profil 75/40/2mm in
Montagewand. Wandhoch. Als Befestigungsgrund für
Installationsbauteile. Position mit TGA-Gewerken
abstimmen.
Menge: 20,000 m
Zuordnung: 342

**01.02.4 UA-Verstärkungsprofil Montagewand, 100/40/2**
Zusätzliche Vestärkungsprofile UA-Profil 100/40/2mm in
Montagewand. Wandhoch. Als Befestigungsgrund für
Installationsbauteile. Position mit TGA-Gewerken
abstimmen.
Menge: 125,000 m
Zuordnung: 342

**01.02.5 Durchführungen Montagewand, Sanitärobjekte**
Durchführungen für Befestigung, Anschlüsse und
Bedienelemente etc. von Sanitärgegenständen. Mit
gleichmäßigem Abstand zur Beplankung. Fuge beidseits
mit überstreichbarem, elastischem Material aus
füllen und glätten.

Abrechnung pro Stück Sanitärgegenstand. Es sind ca. 3-5
Durchführungen pro Sanitärgegenstand zu einzurechnen.

Sanitärgegenstand WC / Urinal / Waschbecken / Bidet
Menge: 41,000 Stk
Zuordnung: 342

**01.02.6 Durchführungen Montagewand, Armaturen**
Durchführungen für Armaturen. Fuge beidseits mit über
streichbarem, elastischem Material ausfüllen und
glätten.

Armaturen  Wasserhähne /  Duschbrausen etc.

Anschlüsse bis 4 Stück. Abrechnung pro Armatur.
Menge: 23,000 Stk
Zuordnung: 342

**01.02.7 Durchführung, Montagewand, bis DN100**
Durchführung von Rohren, Befestigungen etc. mit
gleichmäßigem Abstand zu Gipskartonbekleidung. Fu
ge beidseits mit überstreichbarem, elastischem Ma
terial ausfüllen und glätten.

Verfugung Acryldispersionsbasis, weiß
Fugenbreite 10 mm
Rohrquerschnitt bis DN 100
Menge: 6,000 St
Zuordnung: 342

#### Bereich 01.03 Verkofferungen / Vorsatzschalen

**01.03.1 GK-Vorsatzschale; Metall-UK, 2-lagig**
GK-Vorsatzschale nach DIN 18183-1 mit
Metall-Unterkonstruktion. Freistehend.

Profilstärke 75mm
Dämmung Mineralwolle

Beplankung Gipskartonplatten DIN 18180,
 Dicke 12.5 mm
 GKB
 2-lagig

Spachtelung Qualtitätsstufe Q2
Menge: 15,000 m²
Zuordnung: 342

**01.03.2 GK-Verkofferung, 2-seitig ,bis 1,5m Abwicklung**
2-seitige Verkofferung aus Gipskartonplatten für Rohr
leitungen, Installationen oder ähnliches, inkl. erfor
derlicher Unterkonstruktion aus Metallprofilen
herstellen.

Aufmaß Abwicklungslänge bis 1,5m

Einbauort Wände und Decken, in Ecken,
 horizontal, vertikal

Dämmung 40mm Mineralwolle

Beplankung Gipskartonplatten DIN 18180,
 Dicke 12.5 mm
 GKB
 2-lagig

Spachtelung Qualtitätsstufe Q3
Menge: 6,000 m²
Zuordnung: 342

**01.03.3 GK-Verkofferung, 3-seitig, bis 2,5m Abwicklung**
3-seitige Verkofferung aus Gipskartonplatten für Rohr
leitungen, Installationen oder ähnliches, inkl. erfor
derlicher Unterkonstruktion aus Metallprofilen
herstellen.

Aufmaß Abwicklungslänge bis 2,5m

Einbauort Wände und Decken, in der Fläche,
 horizontal, vertikal

Dämmung 40mm Mineralwolle

Beplankung Gipskartonplatten DIN 18180,
 Dicke 12.5 mm
 GKB
 2-lagig

Spachtelung Qualtitätsstufe Q2
Menge: 9,000 m²
Zuordnung: 342

**01.03.4 Wandtrockenputz, GK, 12,5 mm**
Wandtrockenputz aus Gipskartonplatten, auf vorhandene
Wände mit Ansetzbinder und punktförmiger Ver
bindung.

Einbauort nur auf Anweisung der Bauleitung

Beplankung Gipskartonplatten DIN 18180,
 Dicke 12.5 mm
 GKB
 1-lagig

Spachtelung Qualtitätsstufe Q3
Menge: 8,000 m²
Zuordnung: 342

#### Bereich 01.04 Einbauteile / Durchführungen

**01.04.1 Revisionsklappe,300/300**
Revisionsklappe in Montagewand oder Abhangdecke aus ver
zinktem Stahlrahmen und Stahlblech.

Größe :300/300 mm
Dicke Stahlblech :1 mm
Farbe  :Weiß
Menge: 6,000 St
Zuordnung: 342

**01.04.2 Revisionsklappe,200/200**
Revisionsklappe in Montagewand oder Abhangdecke aus ver
zinktem Stahlrahmen und Stahlblech.

Größe :200/200 mm
Dicke Stahlblech :1 mm
Farbe  :Weiß
Menge: 6,000 St
Zuordnung: 342

**01.04.3 Unterverteilung Heizung einbauen**
Unterverteilung von Fußbodenheizung in Montagewand
einbinden. Einschließlich alle Auswechselungen und
Anpassungen. Lieferung der Unterverteilung vom
Heizungsbauer.
Menge: 16,000 St
Zuordnung: 342

**01.04.4 Unterverteilung Elektro einbauen**
Elektro-Unterverteilung in Montagewand einbinden.
Einschließlich alle Auswechselungen und Anpassungen.
Lieferung der Unterverteilung vom Elektriker
Menge: 2,000 St
Zuordnung: 342

#### Bereich 01.05 Bekleidungen

**01.05.1 Bekleidung Holzrahmenbauwände GK-Platten 12,5mm**
Bekleidung von Holzrahmenbauwände im Innenbereich mit
Gipskartonplatten, geschraubt.

Untergrund OSB-Platten (Innenbeklankung der
  Holzrahmenbauwände)

Beplankung Gipskartonplatten DIN 18180,
  Dicke 12.5 mm
  GKB
  1-lagig

Spachtelung Qualtitätsstufe Q3
Menge: 535,000 m²
Zuordnung: 336

**01.05.2 Bekleidung Leibung Holzrahmenbauwände, GK-Platten, 12,5mm**
Bekleidung von Fenster- und Türleibungen von
Holzrahmenbauwänden im Innenbereich mit
Gipskartonplatten, geschraubt.
Anschluss an Fenster- und Türrahmen gepachtelt mit
Trennstreifen. Eckausbildung mit Eckprofil.

Untergrund OSB-Platten (Innenbeklankung der
  Holzrahmenbauwände)

Beplankung Gipskartonplatten DIN 18180,
  Dicke 12.5 mm
  GKB
  2-lagig

Spachtelung Qualtitätsstufe Q3
Menge: 380,000 m
Zuordnung: 336

**01.05.3 Bekleidung Betonstützen, GK-Platten, 12,5mm, Klebeverfahren**
Bekleidung von Betonstützen mit Gipskartonplatten im
Klebeverfahren, punktförmig.

Betonstützen eckig bis 30x30cm,
  in Wandecken, Wandvorlagen etc.

Beplankung Gipskartonplatten DIN 18180,
  Dicke 12.5 mm
  GKB
  1-lagig

Spachtelung Qualtitätsstufe Q3
Menge: 135,000 m²
Zuordnung: 336

**01.05.4 Eckprofile Bekleidung Stützen.**
Eckausbildung der vorgenannten Bekleidung der Stützen
mit verstärkten Eckprofilen als Stoßschutz.
Menge: 380,000 m
Zuordnung: 336

### Titel 02 Abhangdecken / Rasterdecken

**02.1 MW-Unterdecke,sichtb.UK, 62.5/62.5 ,d=15**
Mineralwolle-Unterdecke in Einlegemontage nach DIN
EN 13964, mit einer sichtbaren, beschichteten Me
tallunterkonstruktion aus Tragprofilen, mit
Schnellabhänger bzw. Schlitzbandstahl von der Roh
decke abgehängt, einschl. eingelegten
Mineralwolleplatten.

Alle Anschlussfugen der MW-Unterdecke an angrenzende
Bauteile wie Wände etc. mit systemzugehörigen L-Winkel,
weiß beschichtet.
Diese Anschlussfugen sind in die Einheitspreise
einzurechnen und werden nicht gesondert vergütet (hier
ca.1050m).

Einbauhöhe  ca.330 (Rohdecke)
Decke  Stahlbetondecke
Abhängehöhe  ca. 30cm

Tragprofile  sichtbar, beschichtet
Farbe  weiß

Decklage  Mineralwolle-Deckenplatten
Plattendicke  15 mm
Farbe  weiß
Kantenform  rundum scharfkantig
Dekor/Design  nach Wahl des Auftraggebers
Schallabsorption 0,90 (Klasse A)
Achsraster  62,5 / 62,5 cm
Menge: 1120,000 m²
Zuordnung: 353

**02.2 MW-Unterdecken, Einlegeleuchten, Verstärkung**
Einlegeleuchten:

Verstärkungen für bauseits (Elektriker) zu montierende
Einlegeleuchten (62,5/62,5). Passend zum System.
Abrechnung pro Stück Leuchte.
Menge: 60,000 Stk
Zuordnung: 353

**02.3 MW-Unterdecken, Downlights, Verstärkung**
Verstärkungen für bauseits (Elektriker) zu montierende
Downlights, einschließlich passender Verstärkungsplatte
und Öffnung in der Mineralfaserplatte.
Abrechnung pro Stück Leuchte.
Menge: 210,000 Stk
Zuordnung: 353

**02.4 MW-Unterdecke, Verstärkungen**
Verstärkung der Unterkonstruktion durch zusätzliche
Abhänger.

Nur nach Absprache mit der Bauleitung.
Menge: 30,000 Stk
Zuordnung: 353

**02.5 Einbinden Bodentreppe**
Einbinden einer Dachbodentreppe in die Unterdecke.
Einschließlich Herstellen einer GK-Schürze. Bis
80/160cm. Abhanghöhe 30cm.
Menge: 1,000 Stk
Zuordnung: 353

### Titel 03 Innentüren; Innenfenster

#### Bereich 03.01 Innentüren

**03.01.1 Fingerschutz-Umfassungszarge Aluminium,101/213,5, GK-Wand 15cm,**
Umfassungszarge aus Aluminium mit integriertem
Fingerschutz. Einschließlich aller systemeigenen
Beschläge und Dichtungen.
Mit Maulweitenverstellung für den Einbau nach
Fertigstellung der Wände und Böden.

Maße  101 / 213,5cm

Wandart Montagewand
Wandstärke 15cm

Beschichtung pulverbeschichtet
Farbe  Weißton nach Wahl der Auftraggebers
Bandhülsen Standard
Dichtgummis Schwarz

Leitprodukt:

EUROFI von Küffner Aluzargen GmbH & Co. KG,
oder gleichwertig.

Angebotenes Produkt:

'..........'
Menge: 45,000 Stk
Zuordnung: 344

**03.01.2 Fingerschutz-Umfassungszarge Aluminium,88,5/213,5, GK-Wand 10cm**
Umfassungszarge aus Aluminium mit integriertem
Fingerschutz. Einschließlich aller systemeigenen
Beschläge und Dichtungen.
Mit Maulweitenverstellung für den Einbau nach
Fertigstellung der Wände und Böden.

Maße  88,5 / 213,5cm

Wandart Montagewand
Wandstärke 10cm

Beschichtung pulverbeschichtet
Farbe  Weißton nach Wahl der Auftraggebers
Bandhülsen Standard
Dichtgummis Schwarz

Leitprodukt:

EUROFI von Küffner Aluzargen GmbH & Co. KG,
oder gleichwertig.

Angebotenes Produkt:

'..........'
Menge: 3,000 Stk
Zuordnung: 344

**03.01.3 Innentürblatt für Fingerschutz-Umfassungszarge, HPL., 101 / 213,5**
Innentürblatt für vorgenannte
Fingeschutz-Umfassungszarge, mit systemeigenen
Beschlägen.

Maße  101/213,5cm

Einlage  Röhren- oder Vollspankern
Beschichtung  Weiß HPL
Anleimer  Weiß
Schutzgummies  Schwarz
Türblattdicke  entsprechend Schallschutzanforderung
Schloss  PZ-vorbereitet

Leitprodukt:
Fingerschutztürblätter für EUROFI von Küffner Aluzargen
GmbH & Co. KG, oder gleichwertig.

Angebotenes Produkt:

'..........'
Menge: 30,000 St
Zuordnung: 344

**03.01.4 Innentürblatt für Fingerschutz-Umfassungszarge, HPL., 88,5 / 213,5**
Innentürblatt für vorgenannte
Fingeschutz-Umfassungszarge, mit systemeigenen
Beschlägen.

Maße  101/213,5cm

Einlage  Röhren- oder Vollspankern
Beschichtung  Weiß HPL
Anleimer  Weiß
Schutzgummies  Schwarz
Türblattdicke  entsprechend Schallschutzanforderung
Schloss  PZ-vorbereitet

Leitprodukt:
Fingerschutztürblätter für EUROFI von Küffner Aluzargen
GmbH & Co. KG, oder gleichwertig.

Angebotenes Produkt:

'..........'
Menge: 3,000 St
Zuordnung: 344

**03.01.5 Innentürblatt für Fingerschutz-Umfassungszarge, HPL., 101 / 213,5, 37dB**
Innentürblatt für vorgenannte
Fingeschutz-Umfassungszarge, mit systemeigenen
Beschlägen.

Maße  101/213,5cm

Einlage  Röhren- oder Vollspankern
Beschichtung  Weiß HPL
Anleimer  Weiß
Schutzgummies  Schwarz
Türblattdicke  entsprechend Schallschutzanforderung
Schloss  PZ-vorbereitet

Schalldämmwert 37dB gemäß Prüfzeugnis

Leitprodukt:
Fingerschutztürblätter für EUROFI von Küffner Aluzargen
GmbH & Co. KG, oder gleichwertig.

Angebotenes Produkt:

'..........'
Menge: 14,000 St
Zuordnung: 344

**03.01.6 Zulage Glasausschnit**
Zulage zu vorgenanntem Türblatt: Erstellen eines
Glasausschnittes.
Maße b/h  ca. 40/120cm
Menge: 6,000 Stk
Zuordnung: 344

**03.01.7 Innentürblatt für Fingerschutz-Umfassungszarge, HPL., 101 / 213,5; T30-RS**
Innentürblatt für vorgenannte
Fingeschutz-Umfassungszarge, mit systemeigenen
Beschlägen.

Maße  101/213,5cm

Einlage  Röhren- oder Vollspankern
Beschichtung  Weiß HPL
Anleimer  Weiß
Schutzgummies  Schwarz
Türblattdicke  entsprechend Schallschutzanforderung
Schloss  PZ-vorbereitet

Brandschutz  T30-RS

Türschließer  Freilauf-Obentürschließer
  Farbe: Aluminium

Leitprodukt:
Fingerschutztürblätter für EUROFI von Küffner Aluzargen
GmbH & Co. KG, oder gleichwertig.

Angebotenes Produkt:

'..........'
Menge: 2,000 St
Zuordnung: 344

**03.01.8 Drückergarnitur, Rosette, BB**
Drückergarnitur für vorgenannte Innentüren.
Einschließlich:

Drücker
Schilder/Rossetten
Befestigungsmaterial

Oberfläche matte "Edelstahloptik"
  Rosette
Drücker  U-Form, abgerundet
Menge: 42,000 Stk
Zuordnung: 344

**03.01.9 Drückergarnitur, Rosette, WC**
Drückergarnitur für vorgenannte Innentüren.
Einschließlich:

Drücker
Schilder/Rossetten
Befestigungsmaterial

Oberfläche matte "Edelstahloptik"
Rosette  rund, WC / Bad-Ausführung
Drücker  U-Form, abgerundet
Menge: 5,000 Stk
Zuordnung: 344

**03.01.10 Türanlage 2-Flügel, Fingerschutz-Umfassungszarge, 37dB**
2-flüglige Türanlage bestehend aus:

Umfassungszarge aus Aluminium mit integriertem
Fingerschutz. Einschließlich aller systemeigenen
Beschläge und Dichtungen.
Mit Maulweitenverstellung für den Einbau nach
Fertigstellung der Wände und Böden.

Maße  225 / 213,5cm

Wandart Montagewand
Wandstärke 15cm

Beschichtung pulverbeschichtet
Farbe  Weißton nach Wahl der Auftraggebers
Bandhülsen Standard
Dichtgummis Schwarz

Leitprodukt:

EUROFI von Küffner Aluzargen GmbH & Co. KG,
oder gleichwertig.

Angebotenes Produkt:

'..........'

2 Stück Innentürblätter für vorgenannte
Fingeschutz-Umfassungszarge, mit systemeigenen
Beschlägen.

Maße  112,5/213,5cm

Einlage  Röhren- oder Vollspankern
Beschichtung  Weiß HPL
Anleimer  Weiß
Schutzgummies  Schwarz
Türblattdicke  entsprechend Schallschutzanforderung
Schloss  PZ-vorbereitet

Schalldämmwert 37dB gemäß Prüfzeugnis

Leitprodukt:
Fingerschutztürblätter für EUROFI von Küffner Aluzargen
GmbH & Co. KG, oder gleichwertig.

Angebotenes Produkt:

'..........'
Menge: 1,000 Stk
Zuordnung: 344

**03.01.11 Schiebetür-Einbaumodul, Montagewand 125, einflüglig**
Wandeinbaumodul für Schiebetüren in GK-Montagewand
nach DIN 18183-1 mit Metall-Unterkonstruktion nach DIN
18182-1.

Einflüglig. Als Komplettsystem.
Einschließlich Leibungsbekleidung und
Eckschutzschienen.

Bauöffnungsmaß ca. 101 / 2135 cm
Wanddicke  125 mm (75mm Profil)
Türblattdicke  bis max 40mm
Türleibung  zargenlos (GK-gespachtelt)

Türblatt
Blatt  stumpf
Anleimer  Weiß
Einlage  Röhrenspankern
Deckplatten  Hartfaserplatten, d= mind. 3 mm
Beschichtung  Weiß lackiert
Türblattdicke  ca. 40 mm

Griffmuschel für vorgenanntes Schiebetürblatt.
Edelstahl, Eckige Ausführung. Auf Türblattkopf (für
vollversenkte Schiebetüren).
Menge: 4,000 St
Zuordnung: 344

#### Bereich 03.03 Stahlblechtüren

**03.03.1 Stahlblechtür komplett,T30-1 RS,101 / 213,5mm**
Stahlblech-Innentür als Drehtür, einflüglig, Tür
blatt aus verzinktem Stahlblech, dreiseitig ge
fälzt, inkl. Schloss, Bänder und Drückergarnitur
sowie Zarge mit Dichtung.

Türmaße 101 / 213,5 cm
Wandart Montagewand
Wandstärke 12,5cm

Brandschutzanforderung T30-RS
Ud-Wert <=1.9 W/m²K

Stahlblechzarge nach Din 18111:

Zarge Eckzarge gefälzt,mit Dichtung
Bauteilanschluss komplett vermörtelt,
Beschichtung grundiert

Türblatt

Blechdicke ca. 1,5 mm
Türblattdicke ca. 65 mm
Fälzung Dickfalz

Oberfläche verzinkt mit Grundierung

Beschläge

Türbänder  Standard Bandausführung

Schloss Einsteckschloss, PZ-vorbe-
 reitet :

Drücker-Garnitur Kunststoff mit Stahlkern, Kurzschild
 U-Form

Türschließer Gleitschienen-Obentürschließer
 Farbe: Aluminium
Menge: 1,000 Stk
Zuordnung: 344

#### Bereich 03.04 Tür- und Fensterelemente Innen Aluminium

*Hinweis*
Tür- und Fensterelemente Aluminium-Rohrahmen

Für verglaste Fenster-und Türelemente aus
Aluminium-Rohrahmen mit Fenstern, Türen und
Festverglasungen dieses Titels gelten folgende
Anforderungen.
Abweichende Anforderungen werden in den Positionen
separat angeben.

Rahmen / Flügel

Aluminium-Rohrrahmen-Konstruktion

Verglasungs- und Anschlagdichtungen aus EPDM bündig
zum Profil
Verglasung/Füllung Verbundsicherheitsglas
Rahmen und Flügel flächenbündig
Oberfläche pulverbeschichtet

Profilbautiefen ca.: Blendrahmen, Pfosten, Riegel: bis
60 mm; Flügelrahmen:  bis 60 mm

Aluminium-Anschraubbänder, dreidimensional verstellbar
Einsteckschloss, vorbereitet für Profilzylinder

**03.04.1 Türelement, Alurohrrahmen, 1-teilig, feuerhemmend, rauchdicht, Feststellanlage**
Innen-Türelement aus Aluminium-Rohrrahmen.

Eibauort  Flure
Einbausituation  Montagewände

Breite/Höhe  150cm  / 230cm

Brandschutz  feuerhemmend, rauchdicht (T30-RS),
  selbstschließend

Elementteile  1-teilig;
  1 Stück Flügel

Flügel  1 Gehflügel:
  vollflächig verglast mit Querholm,
  lichte Durchgangsbreite
  mindestens 120cm

Schloss  Profilzylinder am Gehflügel
  Panikschloss

Beschläge  Gangflügel mit
  Gleitschienen-Obentürschließer
  Feststellanlage mit integriertem
  Rauchmelder

Drücker  Innen  Türdrücker U-Form, BG-konform
  Edelstahl, mattiert

Drücker Außen  Türdrücker U-Form, BG-konform
  Edelstahl, mattiert

Farbe  Weiß
Menge: 2,000 Stk
Zuordnung: 334

**03.04.2 Fingeschutzrollo**
Fingerschutzrollos zur Sicherung der Bandseite an
Aluminiumtüren im Kindergarten.
Wartungsfreies System mit verdeckter Montage auf dem
Türelement.
Material: Aluminiumprofil, eloxiert oder
farbbeschichtet (z. B. RAL 9016 weiß).
Stoßkantenfrei, wischdesinfizierbar, höhenverstellbar
mit 2D-Befestigung.
Geeignet für Holz-Alu-, Alu-Profil- und
Multifunktionstüren.
Maßanfertigung oder Selbstzuschnitt möglich.
Menge: 2,000 Stk
Zuordnung: 334

**03.04.3 Türelement, Alurohrrahmen, 3-teilig**
Innen-Türelement aus Aluminium-Rohrrahmen.

Eibauort  Kinderbistro
Einbausituation  Montagewände

Breite/Höhe  350cm  / 230cm

Elementteile  3-teilig;
  3 Stück Festverglasung mit Querholm
  Alle Festverglasungen mit satinierter
  Folie bis 150cm Höhe

Farbe  Weiß
Menge: 2,000 Stk
Zuordnung: 334

### Titel 05 WC Trennwände

**05.1 WC-2er-Kabine,b=160cm,Vollkern**
Trennwandanlage für Sanitärräume aus Vollkernplatten.

Aufbau der Wände:
- Vollkernplatten, wasserbeständig, kratzfest, Oberflä
chenstruktur raumatt, rahmenlos
- Einfassung aus Aluminium-Profilen in Steckbau
weise
- Aluminium-Profil (3-Kammer-Profil) zur Stabilisie
rung der Vorderfront
- bei weitgespannten Konstruktionen zusätzliches Aus
steifungsrohr
- Wandanschluss durch Aluminium-U-Profile
- Trennwandfüße als Rundprofil, Abdeckprofil,
einschließlich Abdichtung der Befestigung zum
Fliesenboden

Türen:
- in gleicher Konstruktion wie Wände
- Türbänder selbstschließend
- Schloss, aluminiumverkleidet, mit Anzeige frei/be
setzt
- je Tür 1 Stück Zweifachhaken
- je Tür 1 Stück Wandpuffer

Oberflächen, Farben:
- Wandflächen raumatt, farbig, Farbe nach Farbkarte
des Herstellers
- Aluminium-Profile farbig beschichtet, Farbe nach Farb
karte des Herstellers
- Beschläge aus Nylon, Kunststoff, Farbe nach Farb
karte des Herstellers
- Trennwandfüße, Farbe nach Farbkarte des Herstellers

Gesamthöhe ca. 2200 mm (auf Wunsch des
 Betreibers auch niedriger)
Bodenfreiheit ca. 150 mm
Türbreite mind. 625 mm
Plattendicke 13 mm
Frontwand  2 Türen
Mittelwände  2 Stück ,Tiefe 120 cm
 + 20cm  im Bereich der
 brüstungshohen Installationswand

Breite 160 cm
Menge: 6,000 Stk
Zuordnung: 346

### Titel 06 Einbauteile / Sonstiges

**06.1 Bodentreppe,Holz,3-tg,gedämmt, 140/75**
Bodentreppe nach DIN EN 14975, als einbaufertiges
Element, in vorhandene Deckenöffnung.

Geschosshöhe 3,00 - 3,50 m
Öffnungsmaße 140/70 cm
Einbauort : Geschossdecke gegen
  ungedämmtes Dach
Ausführungsart 3-teilig
Lukenkastenhöhe 30- 50 cm
Wärmedurchgangskoeffizient k(W/m²K) mindestens 0,8
Luftdichtigkeit, a-Wert Klasse 4, Achtung
  Blower-DoorTest

Lukendeckel : wärmegedämmter Sandwichdeckel,
  beidseitig weißbeschichtet,Schnappriegelverschluss für erhöhte Sicherheit

Lukenkasten Tischlerplatte, weiß beschichtet, mit
  Hohlkammer-Deckeldichtung,
  Deckenverkleidung bis 15 mm
Lukenkastenhöhe 40- 50 cm

Trittstufen  Buche/Kiefer  mit Antirutschprofil
Wangen  astarmes Kiefernholz

Einschließlich:
Lukenschutzgeländer
Schutzkappenfüße
Zugstab
Handlauf, am Treppenoberteil rechts angebracht
Menge: 1,000 Stk
Zuordnung: 359

### Titel 07 Stundenlöhne / Sonstiges

**07.1 Stundenlohnarbeiten Facharbeiter**
Arbeiten, welche nicht in den Positionen erfasst sind
und gegen Nachweis und Anweisung der Bauleitung zur
Ausführung kommen.

Facharbeiter
Menge: 15,000 h
Zuordnung: 3421

USt %: 19,00
